# GNUE Hochschule Köthen INFONAL
Angebotsaufforderung (GAEB DA XML 3.2, DA83)
Projekt: 94431B7H01
Währung: EUR
Nebenangebote zugelassen: ja
Vergabeart: Offenes Verfahren
Eröffnung: 02.10.2026 09:30:00
Ende der Zuschlagsfrist: 01.12.2026
Auftraggeber: Amt für Immobilien- und Baumanagement, Dessau-Roßlau, Gropiusallee 1, 06846; Vergabenummer: OLB-2026-360
Erstellt mit: GXML Toolbox V3.3 R20210630, iTWO_64 V11.0.738, 20.08.2026

## Deckblatt
Bauvorhaben:  InFonaL
  Am Hubertus 1a
  06366 Köthen (Anhalt)

  Interdsziplinäres Forschungszentrum
  für eine nachhaltige Lebensmittelproduktion
  an der Hochschule Anhalt

Bauherr:  Amt für Immobilien- und  Baumanagement
  Dessau-Roßlau
  Fachbereich O41 - Bau
  Gropiusallee 1
  06846 Dessau-Roßlau

Leistungsverzeichnis:  Photovoltaik Anlage

## Projektbeschreibung
1. Projektbeschreibung

1.1 Bauaufgabe / Baufeld

Der Forschungsneubau „Interdisziplinäres Forschungszentrum für eine nachhaltige Lebensmittelproduktion“, „InFonaL“ soll auf dem Gelände der Hochschule Anhalt in Köthen, am Hubertus 1a, errichtet werden.

Das vorgesehene Baufeld befindet sich auf dem Flurstück 1282 und 122/1 nordwestlich des Stadtzentrums von Köthen, im Bereich des Campus der Hochschule Anhalt, „Hubertus“. Beide Flurstücke gehören der HSA.
Angrenzend vom Baufeld nach Osten ist das Technologiezentrum Anhalt, welches 1997 als Neubau entstanden ist. In der westlichen Richtung liegt eine Kleingartensparte „Dietrich Garten“. In südlicher Richtung grenzt das Flurstück an die Fasanerieallee.

1.2 Topographische Verhältnisse

Die Geländeoberfläche des Grundstücks weist eine geringfügige Neigung von Nord-West nach Süd-Ost von ca. 75 cm auf. Dieser Höhenunterschied entsteht, allerdings vor allem direkt am westlichen Baufeldrand, da hier eine Böschung zu der Kleingartensparte besteht.

1.3 Baugrundverhältnisse

Die Baugrundverhältnisse sind im Ergebnisbericht des Baugrundgutachten vom 26. Juli 2022 festgeschrieben. Der Neubau wird flach,ohne Untergeschoss gegründet und unter hohen Lasten kann die Bodenplatte bei Erfordernis mit Vouten oder Unterzügen verstärkt werden.
Auf Grund der vorgefundenen Bodeneigenschaften ist die Versickerung von Niederschlagswasser am Standort nur schlecht möglich. Für die Dachflächen wird ein Anschluss an das bestehende Kanalsystem auf der Fasanerieallee mittels einer Freigefälleleitung geplant.

1.4 Bauordnungsrechtliche Einordnung

Aufgrund der Größe der Nutzungseinheiten über 400 m² und demTechnikum inkl. Warenannahme wird das Gebäude gemäß § 2 (3) Ziffer 5 BauO LSA in folgende Gebäudeklasse eingeordnet:

Gebäudeklasse 5

Das Gebäude wird weiterhin gemäß § 2 (4) Ziffer 3 und Ziffer 13  als Sonderbau eingestuft, da die Grundfläche größer als 1600 m² ist und dieNutzung für die Hochschule beinhaltet.

1.5 Gebäude

Der dreigeschossige Baukörper bietet die ideale Form für die Nutzung des Technikums als Zentralen Ort des InFonaLs.
Im geschützten inneren Kern des Hauses befinden sich das Technikum mit besonderen Raumanforderungen (Kühlung auf 1°C und /oder  12°C). Um diesen Bereich herum gruppieren sich im Erdgeschoss der Eingang, ausgerichtet nach Osten, zum Campusplatz, die Umkleiden und Schleuse zum Schwarz-Weiß- Bereich, Laborflächen, die Warenannahme, und die im Erdgeschoss notwendigen Technikflächen, bzw. Hausanschlussräume.
Im 1. Obergeschoss befinden sich Labore und Serviceräume und Besprechungsräume sowie ein Pausenraum mit Teeküche.
Im 2. Obergeschoss sind vor allem Büros angeordnet, das Archiv, die Bibliothek, ein Pausenraum mit Teeküche und weitere Labore. Anstelle des Technikums in der Mitte der Etage befindet sich die Technikzentrale mit direkter Verbindung zum Technikum.

Da das Gebäude mit einem hohen Anteil an Laborflächen, Flächen zur Nutzung von Großgeräten und Sonderflächen - Technikum ausgestattet ist, ergibt sich die Erfordernis an entsprechende Technikflächen. Für die Büro-, Labor- und Funktionsräume wird generell auf eine Sichtinstallation gesetzt. Besondere Anforderungen bestehen in den Bereichen in denen Lebensmittel bis zur „Marktreife“, also die potenziell zum Verzehr durch Dritte freigegeben sind, hergestellt werden.
Der gesamte Prozess findet getrennt in einem Weiß-Bereich statt. Dieser ist über die Umkleiden/Schleuse zu erreichen.

1.6 Gründung

Die Flachgründung erfolgt über eine statisch bemessene Bodenplatte aus Stahlbeton.

1.7 Innen- und Außenwände

Tragende Innen- und Außenwände werden durchweg aus Stahlbeton
hergestellt. Die Treppenkerne werden in Ortbeton errichtet, für alle anderen Bereiche wird eine Ausführung in Fertigteilen bzw. Teilfertigteilen angestrebt.
Nichttragende Bauteile werden als Leichtbauwände
hergestellt.

1.8 Aussteifung

Die Gebäudeaussteifung erfolgt durch innere Massivwandkonstruktionen aus Stahlbeton sowie durch die Scheibenwirkung der Dachdecken aus Stahlbeton.

1.9 Fassade

Die Gliederung der Fassade in Flächen mit Öffnungen und Flächen ohne Fensteröffnungen entsteht aus der Funktion im Gebäude. Die Fensterflächen sind als zweiflüglige Aluminiumfenster geplant. Die Haupteingangsfassade besteht aus einer Pfosten-Riegelkonstruktion mit Festverglasungen sowie einer zweiflügligen Tür, die einen Drehflügelantrieb für den barrierefreien Zugang erhält.
Ein außenliegender Sonnenschutz wird im Sturzbereich (mit Ausnahme der Nordseite) angeordnet.
Das Gebäude erhält eine vorgehängte, hinterlüftete Metallfassade.
Die vertikale Gliederung der Fassade bilden das
Gebäuderaster von 1,20m ab, auf welchem auch der Grundriss beruht.

## Angaben zur Baustelle
2. Angaben zur Baustelle

2.1.1 Lage der Baustelle

Das Baufeld befindet sich in Köthen, auf dem Gelände der Hochschule Anhalt, etwa 1,0 km westlich vom Haupt-Campus Köthen.
Die Zufahrt zur Baustelle erfolgt von Osten über eine Baustraße.
Das Bauvorhaben wird auf einer freien Fläche zwischen Fakultätsgebäuden realisiert, der
Campusbetrieb bleibt während der gesamten Bauzeit erhalten.

2.1.2 Verkehrsverhältnisse auf der Baustelle

Im Bereich der Baustelle werden Flächen zurAnlieferung und Lagerung von Material,
zur Aufstellung von Mannschaftscontainern und zum Abstellen von Baustellenfahrzeugen
vorgehalten. Die Nutzung dieser Flächen ist vor Inanspruchnahme mit der
Zuständigen OÜ abzustimmen.

2.1.3 Materialanlieferung und -transport

Der Auftragnehmer hat die Anlieferung und seinen Material- und
Maschinentransport eigenverantwortlich zu organisieren und in Abstimmung
mit dem eigenen Baufortschritt zu koordinieren. Aufgrund des beengten
Baufeldes einschl. BE-Fläche dürfen nur Baumaterialien angeliefert
werden, die zeitnah verbaut werden.

2.1.4 Wasser- und Stromversorgung, Sanitäreinrichtungen

Baustrom- und Bauwasserversorgung stehen zur Verfügung. Die Berechnung erfolgt nach Umlage.
Sanitäreinrichtungen stehen ebenfalls auf dem baufeld zur Verfügung.

2.1.5 Materiallagerung und Containerstellung

Die Flächen für die Baustelleneinrichtung gehen aus dem beigefügten Baustellenleitplan hervor. Alle Maßnahmen der Baustelleneinrichtung sind vorab mit der Objektüberwachung abzustimmen. Die angewiesenen Flächen sind nach Abschluss der Arbeiten rückstandsfrei zu räumen.

2.1.6 Abstimmung und Koordination mit anderen Gewerken

Parallel zu den Arbeiten des AN werden andere Gewerke vor Ort auf der Baustelle tätig sein. Die für ein paralleles Arbeiten notwendigen Abstimmungen bzw. der Koordinationsaufwand sind durch den AN zu erbringen. Dies erfolgt in Abstimmung mit der Bauüberwachung.

2.1.7 Arbeitsabschnitte und Arbeitsunterbrechungen

Die vorgesehenen Arbeitsabschnitte sind im Titel "Bauablauf" beschrieben. Ein kontunierliches Arbeiten kann nicht vorausgesetzt werden, so dass mit technologischen und bauablaufbedingten Arbeitsunterbrechungen zu rechnen ist.

2.1.8 Sicherheitskoordinator

Für die Baustelle wurde vom Bauherren ein Sicherheits- und Gesundheitsschutzkoordinator (SIGEKO) bestellt. Seinen Anweisungen und Auflagen ist zwingend Folge zu leisten. Es wird eine Baustellenordnung erstellt, die für alle AN/Gewerke verbindlich ist.

Der Auftragnehmer ist verpflichtet, sich mindestens 1 Wochen vor Arbeitsaufnahme unaufgefordert beim SIGEKO anzumelden.

2.1.9 Rauchverbot

Rauchen ist im Bereich der Baustelle ausschließlich innerhalb gekennzeichneter Bereiche erlaubt. Personen, die rauchend außerhalb dieser Bereiche angetroffen werden, werden abgemahnt und im Wiederholungsfall von der Baustelle verwiesen.

## Leistungsbezogene Beschreibung der Photovoltaikanlage
Leistungsbezogene Beschreibung der Photovoltaikanlage

Art der Leistung:

Das neu errichtete Gebäude wird als Forschungszentrum geplant. Das Dach ist als Flachdach mit umlaufender Attika geplant und mit mehreren Dachaufbauten wie Solarthermie und Aufzugsüberfahrt versehen.
Es handelt sich um ein Flachdach mit extensiver Begrünung. Die Solarmodule werden aufgeständert mit einem Neigungswinkel von 10° montiert.

Details sind der beiliegenden Zeichnung zu entnehmen.

Technische Beschreibung:

Die zu errichtende Photovoltaikanlage umfasst eine installierte Leistung von ca. 164 kWp und besteht aus 364 PV-Modulen mit einer Modulleistung von jeweils ca. 450 Wp. Die PV-Anlage ist für den Netzparallelbetrieb vorgesehen. Die Einspeisung in das Niederspannungsnetz erfolgt entsprechend den Vorgaben der Netzverträglichkeitsprüfung, der Netzanschlusszusage sowie den technischen Anschlussbedingungen des zuständigen Netzbetreibers.

Der Auftragnehmer dieses Loses stellt alle hierfür erforderlichen Datenpunkte, Schnittstellen und Parametrierungsmöglichkeiten der PV-Anlage bereit. Die Kommunikation erfolgt über Modbus. Schnittstelle ist die Eingangsklemme am Modbus-Modul bzw. die vom Gewerk Starkstromtechnik vorgegebene Kommunikationsschnittstelle.

Die Abstimmung, Funktionsprüfung und Dokumentation der Schnittstelle sind durch den Auftragnehmer PV gemeinsam mit dem Gewerk Starkstromtechnik durchzuführen.

Die Wechselrichter für die PV-Anlage werden auf dem Dach in unmittelbarer Nähe der Aufzugsüberfahrt installiert. Am selben Standort werden auch die DC-seitigen Überspannungsschutzeinrichtungen angebracht.
Bei der Ausführung ist die Blitzschutzklasse III zu berücksichtigen. Die Einbindung der PV-Anlage in das Blitz- und Überspannungsschutzkonzept erfolgt entsprechend dem bauseitigen Blitzschutzkonzept.

Die äußere Blitzschutzanlage einschließlich Fangstangen wird bauseits durch das Gewerk Stark- und Schwachstromtechnik erstellt. Der Auftragnehmer PV hat die erforderlichen Trennungsabstände zu prüfen, einzuhalten und im Rahmen der Werkplanung nachzuweisen.

Die innere Blitzschutz-/Überspannungsschutzeinbindung erfolgt über geeignete Überspannungsschutzgeräte Typ 1/2 auf DC- und AC-Seite gemäß abgestimmtem SPD-Konzept. Der Anschluss aller relevanten Anlagenteile an den Potentialausgleich ist Bestandteil dieses Loses.
Die DC-Kabel sollen entsprechend Verlegeplan nach Polung getrennt in Kabelschutzrohren aus
korrosionsgeschützten und UV-beständigem Material im Substrat der extensiven Begrünung  verlegt werden.
Die Verlegung der AC- und Datenkabel erfolgt bauseits über die vorhandenen Steigepunkte/Steigeleitern durch das Gebäude zum Hausanschlusspunkt (NSHV-Raum) und von dort ins Nachbargebäude zum Liegenschaftshauptverteiler .
Öffnungen, Brandschottungen, Durchführungen, Trassenreserven und Datenanschlüsse werden bauseits durch das Gewerk Elektro gestellt.

Das Dach erhält eine extensive Begrünung mit einem dazu passenden UK System. Die Montage der UK des Herstellers UK erfolgt bauseits durch den Errichter der Dachbegrünung. Seites des PV Anlagenerrichters muss, auf Basis der übergebenen Planung, die erweiterte Werkplanung für die UK erstellt werden.

Das Einspeisefeld ist bereits im Bestand vorhanden. Dieses erfüllt die in der Netzverträglichkeitsprüfung geforderten Bedingungen wie Einspeise- und Lastmanagement erfüllen.

Funkrundsteuerempfänger: Der erforderliche Funkrundsteuerempfänger und die Anlagenüberwachung sind im NSHV Raum in Abstimmung mit dem EVU zu errichten.

Der Anschluss aller Komponenten an den Potentialausgleich ist ebenfalls Bestandteil der zu erbringenden Leistungen.

Der Aufbau der Kommunikation und Anlagenüberwachung erfolgt durch den AN, der erforderliche Netz-Zugang (TCP-IP)  wird bauseits gestellt.

Die Inbetriebnahme der gesamten Anlage und die Einweisung in den Betrieb für den
Betreiber erfolgt durch den Auftragnehmer.

Für die Gebäudeautomation (GA) ist für den Wechselrichter ein potentialfreier Kontakt als Sammelstörmeldung zur Verfügung zu stellen. Der Kontakt ist dem Gewerk Elektro/KNX am Wechselrichter mit Datenblatt zu übergeben. (Schnittstelle Eingangs-Ausgangsklemme Wechselrichter)

Die PV-Anlage ist schlüsselfertig, funktions- und netzanschlussbereit unter Beachtung der technischen Anschlussbedingungen des zuständigen Netzbetreibers und den allgemein anerkannten Regeln der Technik zu errichten.

Zuständiger Netzbetreiber: Mitnetz

Die Photovoltaikanlagen müssen  zum Zeitpunkt der Zuschaltung den in Deutschland geltenden Vorschriften entsprechen.

## Vorschriften und Angebotsgrundlagen
Vorschriften und Angebotsgrundlagen (speziell PV)

Es gelten neben den zutreffenden brandschutztechnischen, gesetzlichen und ministeriellen Bestimmungen insbesondere:
- die jeweils gültigen gesetzlichen und behördlichen Vorschriften
- die gültigen Bestimmungen des Verbandes Deutscher Elektrotechniker (VDE) und DIN-Normen
- die Arbeitsschutz- und Unfallverhütungsvorschriften der zuständigen Berufsgenossenschaften
- die arbeitsschutzrechtlichen und berufsgenossenschaftlichen Vorgaben und Bestimmungen für Arbeiten auf Dächern sind vom AN unbedingt einzuhalten.
Insbesondere ist auf eine genügende Absturzsicherung an den Gebäudekanten zu achten.
- DGUV A 1 - Allgemeine Vorschriften
- DGUV A 3 - Elektrische Anlagen und Betriebsmittel
- DGUV C 22 - Bauarbeiten (Persönliche Schutzausrüstungen gegen Absturz)
- Berufsgenossenschaftliche Regeln für die Sicherheit und Gesundheit bei der Arbeit BGR 203 (Dacharbeiten) und die DIN EN 516 Einrichtungen zum Betreten des Dachs
- Arbeitskleidung und Arbeitsschutzbestimmungen gemäß den Vorschriften der Berufsgenossenschaft
- Verordnung über Allgemeine Bedingungen für den Netzanschluss und dessen Nutzung für die Elektrizitätsversorgung in Niederspannung (Niederspannungsanschlussverordnung - NAV)
- Die Bestimmungen und Richtlinien des zuständigen Netzbetreibers, insbesondere die "Technischen Anschlußbedingungen" (TAB) für den Parallelbetrieb von PV-Eigenerzeugungsanlagen mit dem Niederspannungsnetz Netzbetreibers.
- VDE AR-N 4105

Übergabe

Es werden folgende Bedingungen zugrunde gelegt:
Die Anlage muss in betriebsfertigem Zustand übergeben werden.
Die Anlage muss durch den örtlichen Energieversorger abgenommen sein.

Erfüllung der Brandschutzvorschriften und Schallschutzforderungen.
Die vom AG benannte Person muss in die Anlage eingewiesen sein.

Funktioniert die Anlage nicht einwandfrei oder werden die garantierten Leistungen nicht erreicht, hat der AN die notwendigen Verbesserungen zu seinen Lasten vorzunehmen. Für die Beseitigung der bei der Abnahme erhobenen Beanstandungen wird eine angemessene Frist eingeräumt, die nicht überschritten werden darf.
Der AG behält sich vor, einzelne Anlagenteile vor Fertigstellung des Gesamtprojektes durch Teilabnahme zu übernehmen, bzw. zu betreiben. Sollten weitere Teilabnahmen, Abnahmen und Nachabnahmen erforderlich werden, so sind diese mit den o.a. Betriebs- und Funktionsprüfungen, einschließlich Anfertigen der Protokolle auszuführen. Sämtliche Kosten, die dem AG und dessen Beauftragten durch zusätzliche Abnahmen bis zur mangelfreien Abnahme der Gesamtleistungen durch den Bauherrn entstehen, sind vom ausführenden Unternehmer zu tragen.

Die Kennzeichnung der Anlage und ihrer Komponenten hat gemäß der Broschüre "Brandschutzgerechte Planung, Errichtung und Instandhaltung von PV-Anlagen" zu erfolgen.

Liefer- und Leistungsumfang

Gemäß VOB/C Lieferung aller Teile frei Baustelle und fertiger, betriebsbereiter Montage der Photovoltaikanlage.
Nebenleistungen gem. DIN 18299, DIN 18385, DIN 18382

Weiterhin sind folgende Leistungen für die Photovoltaikanlage zu erbringen:
(in Einheitspreisen einkalkuliert)

- Sämtliche Anlagenteile sind in den Potentialausgleich einzubeziehen.
- Dem Angebot ist ein Blockbild der projektierten Anlage beizulegen, aus dem die Aufteilung (Strings), die Beschaltung und die Anzahl der Anlagenkomponenten hervorgeht.
- Die Dokumentationen sind entsprechend DIN EN 62446 zu erstellen
- Die maximal erlaubte Modultoleranz beträgt -0 und +3%.
- Anschließen an Befestigungen anderer Gewerke ist nur mit ausdrücklicher Zustimmung des AG gestattet.
- Offene Anlagenteile, z.B. Rohrenden, sind bei jeder Montageunterbrechung durch geeignete Maßnahmen gegen Eindringen von Fremdteilen mit Sicherheit zu verschließen.

Abnahme

Für die Durchführung der Prüfung ist das erforderliche Personal vom Auftragnehmer kostenfrei zu stellen.

Die bei der Abnahme durch die Bauführung festgestellten Mängel werden dem Auftragnehmer schriftlich mitgeteilt, und sind innerhalb der gesetzten Fristen zu beseitigen.

Die Abnahme- und Revisionsunterlagen werden je 3 fach erstellt und sind zusätzlich 1fach auf Datenträger (CD) mind. 2 Wochen vor Abnahme zu übergeben.

Der Inhalt der digitalen Unterlagen muss vollständig den Unterlagen in Papierform entsprechen.

Die vorgegebene Ordnerstruktur der Bestandsdokumentation des Auftraggebers liegt dieser Auschreibung bei.

Die Übergabe einer vollständigen Dokumentation ist ein wesentlicher Bestandteil der Leistung. Ohne vorliegende Dokumentation erfolgt keine Abnahme. Dazu gehört auch eine Einweisung in alle technischen und sicherheitsrelevanten Anlagen.

Transport

Für den Transport und die Verbringung der Module auf das Dach stehen bauseits keine Leistungen zur Verfügung.

Bei Transporten im und am Gebäudes ist die vorhandene Bausubstanz so zu schützen, dass Beschädigungen bzw. Zerstörung ausgeschlossen sind.

Wird es während der Transporte erforderlich, vorhandene Absperrmaßnahmen zu demontieren, sind diese nach erfolgtem Transport gem. UVV unverzüglich, eigenverantwortlich und kostenfrei wiederherzustellen.

Wartung

Für die in der Leistungsbeschreibung beschriebenen Anlage ist vom Bieter ein Wartungsvertrag nach anliegendem Vertragsmuster des AG und in Anlehnung an das AMEV Vertragsmuster  anzubieten.

Termine

Unter Beachtung der vom Auftraggeber vorgegebenen Termine (jedoch spätestens 4 Wochen nach Beauftragung) ist die komplette Werkplanung in 3facher Ausfertigung zu erstellen. Aus diesen Angaben müssen alle relevanten Angaben für die Fremdgewerke ersichtlich sein (ELT/ Bau/ Statik).

Erst nach Genehmigung der Unterlagen durch den AG bzw. dessen Beauftragten kann die Bestellung der Module erfolgen, Genehmigung erfolgt kurzfristig.
Weitere Termine siehe BVB des AG

Zum vertraglichen Fertigstellungstermin muss die mängelfreie Abnahme vollzogen sein.

Zeichnungen

Die Zeichungen sind Bestandteil der Ausschreibung.
Die Planunterlagen können als Datei digital über die homepage des Auftraggebers bezogen werden.

## Allgemeine Technische Vertragsbedingungen
Allgemeine Technische Vertragsbedingungen

Stoffe und Bauteile müssen DIN-, Güte und Maßbestimmungen entsprechen (VOB).
Stoffe und Bauteile, die nach den behördlichen Vorschriften einer Zulassung bedürfen, müssen
amtlich zugelassen sein. Stoffe und Bauteile, für welche weder DIN-Normen bestehen, noch eine amtliche Zulassung vorgeschrieben ist, dürfen nur mit Zustimmung des Auftraggebers (AG) verwendet werden.
Stoffe und Bauteile müssen dem Verwendungszweck entsprechend korrosionsgeschützt
sein. Für die Ausführung gelten ebenfalls die anwendbaren DIN- und EN-Normen, VDI/VDE-Richtlinien, Bestimmungen amtlicher Institutionen und behördlichen Vorschriften, sowie die anerkannten Regeln der Technik.
Stemm-, Fräs- und Bohrarbeiten am Bauwerk dürfen nur im Einvernehmen mit dem AG
durchgeführt werden. Baustoffe, die zerstörend auf Anlagenteile wirken können, dürfen
nicht verwendet werden.
In jedem Fall ist die Koordination zwischen den einzelnen Gewerken rechtzeitig und lückenlos durchzuführen. Die eigenen Leistungen sind auch im Hinblick auf ergänzende Fremdleistungen auf zumutbare Durchführung zu konzipieren.
Für die technische Anlage sind Demontagemöglichkeiten, leichte Bedienung und unkomplizierte Wartung vorzusehen.
Für Alternativangebote, anderer als in der Ausschreibung angegebene Bauteilkomponenten, deren Auslegung Berechnungen zugrunde liegen, und/oder deren Auslegung oder Einstellwerte einen Einfluss auf das Gesamtsystem haben, ist der rechnerische Nachweis vom AN zu erbringen bzw. auf die Nutzungsanforderungen auszulegen.

Leistungen, welche bei der Abnahme nicht überprüft werden können, sind entsprechend dem Baufortschritt einer Zwischenabnahme zu unterziehen.

Der AN hat die Anlage auf einwandfreie Funktion zu überprüfen. Sofern die Gesamtfunktion erst bei voller Nutzung oder Maximalbelastung festgestellt werden kann, wird diese Überprüfung bei der Abnahme ausgeklammert und nachvollzogen.

Der AN hat bei der Ausführungsbearbeitung wirtschaftliche Gesichtspunkte bei der Konstruktion und den Anlagenteilen vorrangig zu berücksichtigen. Etwaige Änderungsvorschläge sind einzureichen. Der AG kann vom AN den Nachweis einer wirtschaftlichen Auslegung vor oder während der Ausführungszeit verlangen. Stellt sich innerhalb der Gewährleistungsfrist heraus, dass der AN keine wirtschaftliche Lösung verwirklicht hat, so fallen ihm die Kosten für eine spätere vom Bauherrn veranlasste Änderung zur Last.

Der AN gewährleistet, dass eine vom AG benannte Person so eingewiesen wird, dass ein einwandfreier Betrieb sichergestellt ist.

## Leistungsabgrenzung an den Schnittstellen
Leistungsabgrenzung:

AN Photovoltaik:

Unterkonstruktion des nicht begrünten Teils der Dach, Module, Wechselrichter, Verkabelung und Wechselrichtersammler liefern und montieren
PV-Anlage anschließen, parametrieren und in Betrieb nehmen

Schnittstelle Dachbegrünung:
Solargrundrahmen SGR: AN Dachbegrünung
Solarmontageprofil SMP: AN Dachbegrünung
Typenprüfung / Typenstatik für Windlasten nach Eurocode 1: AN Dachbegrünung
Nachweis Windzone und Schneelasten: AN Dachbegrünung
Werkplanungsvorgaben und Abstimmung UK: AN Photovoltaik
Prüfung und Übernahme der bauseitigen UK: AN Photovoltaik

Schnittstelle Elektro:

AC-Hauptleitung bis Wechselrichtersammler durch AN Elektro
Anschluss am Wechselrichtersammler durch AN Photovoltaik

Schnittstelle MSR/GA:

Datenpunkte und Störmeldung durch AN Photovoltaik
Weiterführende Verkabelung und Aufschaltung durch AN MSR/GA

Schnittstelle Blitzschutz:

Äußerer Blitzschutz durch AN Elektro/Blitzschutz
Trennungsabstände, Potentialausgleich und SPD durch AN Photovoltaik

## KKE4-005 PV - Anlage
Datum: 20.08.2026

### Titel 1 Baustellengemeinkosten

**1.10 Baustelleneinrichtung**
*** Pauschalposition
Einrichtung, Vorhalten und Räumung der Baustelle, Gestellung Werkzeuge, Materialtransporte auf dem Anlagengelände, Montageaufsicht und Montageversicherung.

Toiletten und Baustrom werden vom AG gestellt.
Menge: 1,000 psch
DIN276-1_08: 442

**1.20 Absturzsicherung an den Gebäudekanten**
Gerüste, Leitern
Die Gerüste sind entsprechend den geltenden Unfallverhütungsvorschriften auszuführen. Insbesondere der DGUV Vorschrift 3.

Die erforderliche Absturzsicherung muss für die Sicherung des Flachdachs geeignet sein.
Die erforderliche Absturzsicherung muss für die Sicherung der Arbeiten auf dem Dach geeignet sein
Die entsprechenden notwendigen Höhen des Daches können den beiliegenden Schnitten entnommen werden.
Es ist besondere Sorgfalt erfoderlich!

Es handelt sich um ein Flachdach mit extensiver Begrünung.
Beschädigungen an Dachaufbau und Abdichtung sind zu vermeiden.
Menge: 4,000 St
DIN276-1_08: 442

**1.30 Lastenaufzug**
*** Pauschalposition
Lastenaufzug für die Ausführung der ausgeschriebenen Montagearbeiten:
anfahren, aufbauen, vorhalten, umsetzen und wieder abbauen und abfahren.
Lastenaufzug für den Auf- / Abbau und den Materialtransport zu den Dachflächen sind in dieser Position enthalten.
Menge: 1,000 psch
DIN276-1_08: 442

### Titel 2 Technische Bearbeitung

**2.10 Werkplanung Photovoltaik**
*** Pauschalposition
Unterlagen nach Auftragserteilung (bis Montagebeginn)

Die Werkplanung soll mindesten beinhalten:

Aufstellplan
Strang- und Verschaltungsplan
Elektroplan
Ertragsprognose mit einer anerkannten Software.

Systemstatik bzw. Einzelstatik für das gewählte Montagesystem
Nachweis / Auslegungsnachweis der ausgewählten Kabel und Sicherungen für den jeweiligen Einsatzzweck
Datenblätter ALLER Komponenten
Einbindung der Anlage in das Einspeisemanagement und Abstimmung mit dem AG
Überspannungsschutz
Verschaltung, Kabelverlegung sind vom AG bzw. seinem Vertreter vor Beginn der Arbeiten zu bestätigen.
Es ist ein Nachweis zur Abstimmung der Schnittstellen mit der Gebäudeleittechnik mit der MSR Firma beizubringen.

Typenprüfung / Typenstatik für Windlasten nach Eurocode 1:
EN 1991-1-4 für Gebäudehöhe, Windzone II und Geländekategorie III, für
Schneelasten bis Schneelastzone II

Die Unterlagen sind ind folgender Ausfertigung zu liefern:
- 3-fach als Papier
- 1-fach digital
Menge: 1,000 psch
DIN276-1_08: 442

**2.20 Werkplanung UK**
*** Pauschalposition
Das Dach des Forschungszentrums erhält eine extensive Begrünung mit einem dazu passenden UK System des Dachdeckers

Zusätzlich ist eine weitere Unterkonstruktion für die Aufnahme der PV-Module vorzusehen. Diese ist auf die geplanten PV-Module sowie die statischen und konstruktiven Anforderungen des Dachaufbaus abzustimmen.

Typenprüfung / Typenstatik für Windlasten nach Eurocode 1:
EN 1991-1-4 für Gebäudehöhe, Windzone II und Geländekategorie III, für
Schneelasten bis Schneelastzone II

Die Montage der Gründach UK erfolgt bauseits durch den Errichter der Dachbegrünung.
Seites des PV Anlagenerrichters muss auf Basis der übergebenen Planung die erweiterte Werkplanung für die UK wie folgt erstellt werden:

- Übernahme der Werkplanung AN Flachdach mit extensiver Dachbegrünung als CAD- Zeichnung (*.dwg mind ACAD 2020)

- CAD Anpassung der UK des Herstellers und der weiteren UK auf die angebotenen PV Module

- Übergabe der Werkplanung UK an den AN Dachbegrünung
Menge: 1,000 psch
DIN276-1_08: 442

**2.30 erweiterte Anlagendokumentation**
*** Pauschalposition
Erstellung der erweiterten Anlagendokumentation entsprechend den Anforderungen DIN EN 62446-1 / VDE 0126-23-1 für netzgekoppelte PV-Systeme.

Zusätzlich muss vor Inbetriebnahme eine Isolations-, Spannungs- und Strommessung bei einer minimalen Einstrahlung von 500 W/m² durchgeführt und protokolliert werden.
Diese Messungen müssen bei nasser Witterung (150-300 W/m² Einstrahlung) wiederholt durchgeführt und protokolliert werden.

Die Dokumentation muss jeweils einfach als Papierversion und einfach als digitale Version spätestens 10 Werktage vor der Abnahme der Bauleitung übergeben werden.
Die Kosten für die Erstellung der Anlagendokumentation sind, wenn nicht separat aufgeführt, in die Einheitspreise einzukalkulieren und werden nicht gesondert vergütet.
Menge: 1,000 psch
DIN276-1_08: 442

**2.40 Prüfung der UK nach Errichtung**
*** Pauschalposition
Prüfung und Übernahme der bauseits auf den Flachdach  errichteten UK des AN Dach des Herstellers der Gründach UK

Prüfung und Übernahme der durch den Auftragnehmer errichteten UK der Flachdach

Schriftliche Bestätigung der mangelfreien Übernahme der bauseitigen Leistung.
Menge: 1,000 psch
DIN276-1_08: 442

**2.50 Beweissicherung**
*** Pauschalposition
Beweissicherung

Vor Baubeginn, während und nach Abschluss der Bauarbeiten ist durch den AN im Rahmen eines Beweissicherungsverfahrens die bestehende Baustellensituation (Dach) nachweisbar zu dokumentieren. Die Feststellung hat beweiskräftig zu erfolgen.
Festgestellte Schäden sind protokollarisch und fotografisch (Foto mit eingeblendetem Datum) zu dokumentieren. Die Angaben sind durch den AG zu bestätigen. Die Beweissicherung muss mind. umfassen:
- Fotodokumentation vor, während und nach der Baudurchführung in digitaler Form (jpg - Format)
- Fotodokumentation der Bauleistungen (jpg- Format)  (chronologisch geordnet, beschriftet)

Die Dokumentation der Beweissicherung ist 1-fach vor Beginn der Arbeiten dem AG zu übergeben. Die Schlussbeweissicherung spätestens zur Abnahme.
Menge: 1,000 psch
DIN276-1_08: 442

**2.60 Bauzeitenplan**
*** Pauschalposition
Bauzeitenplan

Erstellung eines Bauzeitenplan als Feinablaufplan mit einer Aufgliederung in die wesentlichen durchzuführenden Leistungen, nach Wahl des AN, als Balkenplan. Ablieferung und Ausfertigung in digitaler Form.

Vorlagetermin: 30 Tage vor Baubeginn.
Menge: 1,000 psch
DIN276-1_08: 442

**2.70 Anmeldung PV-Anlage bei Netzbetreiber**
*** Pauschalposition
Anmeldung der Photovoltaikanlage und Antragsstellung für den Einspeisezähler und die Abnahme beim zuständigen Energieversorgungsunternehmen incl. Bereitstellen aller erforderlichen Dokumentationen, Abstimmungen mit dem Netzbetreiber und AG.

Nachfolgend aufgeführte Unterlagen bzw. Aussagen dem Netzbetreiber zu übergeben:
- maßstabsgerechter Lageplan, aus dem die Bezeichnung (Gemarkung, Flur, Flurstück) und die Grenzen des Grundstücks/der Grundstücke sowie der Aufstellungsort(e) der Erzeugungsanlage(n) hervorgehen
- vollständig ausgefülltes Datenerfassungsblatt der Erzeugungsanlage(n) (Vordruck des Netzbetreibers verwenden)
- Anzeige zur Inbetriebsetzung auf dem Formular "Anmeldung zum Netzanschluss" mit Datum und Unterschrift durch den aufgeführten Elektrofachbetrieb
- Bestätigung des Herstellers/Errichters nach DGUV A3, § 5 Absatz 4 und Betriebsbereitschaftserklärung zur Inbetriebsetzung (Vordruck des Netzbetreibers verwenden).

Weitere Anforderung sind auf der Internetpräsenz des Netzbetreibers und der Netzverträglichkeitsprüfung zu entnehmen.

Versorgungsgebiet Netzbetreiber Mitnetz
Menge: 1,000 psch
DIN276-1_08: 442

**2.80 Zuarbeit für Anmeldung der Anlage als Direktvermarkter**
*** Pauschalposition
Zuarbeit für Anmeldung der Anlage bei einem Direktvermarkter
Ausfüllen aller notwendigen Antragsformulare und Beistellung und Zusammenstellung aller technischen Unterlagen
Menge: 1,000 psch
DIN276-1_08: 442

**2.90 Positionsplan für Einsatzkräfte**
*** Pauschalposition
Erstellung eines Feuerwehrplans nach den Vorgaben der Broschüre "Brand- und blitzschutzgerechten Installation von PV-Anlagen"
(Empfehlung des Bundesverband Solarwirtschaft)

Ausführung A3 einlaminiert und Montage vor Ort an einem von der Feuerwehr spezifizierten Ort
Neben der laminierten Ausfertigung ist die Unterlage in folgender Ausfertigung zu liefern:

- 3-fach als Papier
- 1-fach digital
Menge: 1,000 psch
DIN276-1_08: 442

**2.100 Bauherrenabnahme und Einweisung der Photovoltaikanlage**
*** Pauschalposition
Bauherrenabnahme und Einweisung

Einweisung entsprechend den Mindestanforderungen einer Kundeneinweisung nach den Besonderen Güte und Prüfbestimmungen P3 des RAL Gütezeichen Solarenergieanlagen (GZ 966) der Photovoltaikanlage mit des vom Bauherrn benannten Nutzers, Teilnahme an der Bauherrenabnahme, Erläuterungen zur Betriebsweise und zum Aufbau der Photovoltaikanlage, Schalthandlungen, Havariefälle, Protokollierung der Einweisung und Verteilung der Unterlage an AG / Betreiber komplett durchführen und dokumentieren.
Menge: 1,000 psch
DIN276-1_08: 442

### Titel 3 PV-Anlage gleichstromseitig

**3.10 Solarmodule 450 W für netzgekoppelte PV-Anlagen**
Solarmodule 450 W für netzgekoppelte PV-Anlagen

Technische Spezifikationen Solarmodul:

Kristallines Modul, mit eingebauten Bypassdioden und hochtransparenter, spezialgehärteter Glasabdeckung.
Mit verwindungssteifem Rahmen aus Aluminiumprofilen
inklusive vorkonfektionierten Kabeln und Steckern
10 Jahre Produktgarantie
mindestens 25 Jahre lineare Leistungsgarantie,
Leistungsgarantie 92% für 10 Jahre, 83% für 25 Jahre
zertifiziert nach IEC 61215
TÜV geprüft und zertifiziert, CE-Kennzeichnung
Wind- / Schneelast bis 5400 Pa

Elektrische Daten bei 1000 W/m², 25°C; AM = 1,5:
Nennleistung: 450 Wp
Toleranz: -0 Wp (Positiv-Sortierung)

Entsorgung anfallender Abfälle bzw. Verwertung anfallende Wertstoffe (z.B. Verpackungen) gemäß Kreislaufwirtschafts- und Abfallgesetz. Die Kosten sind einzukalkulieren.
Menge: 362,000 St
DIN276-1_08: 442

**3.20 UK Flachdach**
UK Flachdach

Lieferung und Montage der komplette Unterkonstruktion des nicht-begrünten Teils der Flachdach gemäß Plan als durchdringungsfreie Unterkonstruktionen (UK) in Verbindung mit einer nachgewiesener optimierten Ballastierung in Ost-West Ausrichtung in 10°

Die Befestigung der Module an dem Montagesystem ist, sofern keine genormten Anschlüsse verwendet werden, durch die Vorlage einer allgemeinen bauaufsichtlichen Zulassung des Deutschen Instituts für Bautechnik (DIBt) nachzuweisen.

Inklusive aller notwendigen Befestigungsprofile, Modulklemmen, Schrauben, Muttern, Unterlegscheiben aus Edelstahl,

TÜV / LGA zertifiziert

Bauaufsichtliche Zulassung des DIBt

Typenprüfung / Typenstatik für Windlasten nach Eurocode 1:
EN 1991-1-4 für Gebäudehöhe, Windzone II und Geländekategorie III, für
Schneelasten bis Schneelastzone II

Die Dachhaut ist durch zusätztliche Streifen von Bautenschutzmatten unter der UK  vor Beschädigung zu schützen.

Entsorgung anfallender Abfälle bzw. Verwertung anfallende Wertstoffe (z.B.Verpackungen) gemäß Kreislaufwirtschafts- und Abfallgesetz. Die Kosten sind einzukalkulieren.

Dachaufbau:
Dachneigung ca. 2%
2,0mm FPO Dachabdichtung
240mm Dämmung EPS DAA dh (hoch druckfest bis 150 kPa)
4mm Dampfsperre
Trapezblech FI 150/280
Menge: 54,000 St
DIN276-1_08: 442

**3.30 UK Gründach**
UK Gründach / Modulmontage auf bauseitiger Unterkonstruktion

Inkl. aller Montageteile und Nebenarbeiten liefern, montieren, anschließen und dokumentieren:

Montage der PV-Module auf bauseits durch den AN Dachbegrünung hergestellter Unterkonstruktion für extensiv begrünte Flachdächer.

Ausführung gemäß Belegungsplan Dachaufsicht als Ost-West-Anlage mit ca. 10° Modulneigung.
Fabrikat der Planung: Optigrün System Solar WRB 80 F oder gleichwertig.

Die PV-Anlage umfasst insgesamt ca. 164 kWp mit 364 PV-Modulen à ca. 450 Wp. Diese Position umfasst die Modulmontage im Gründachbereich.

Die Ausführung hat unter Berücksichtigung von Gebäudehöhe, Windzone I, Geländekategorie III, Schneelastzone Ia, Dachabdichtung, Schutzlagen, Drän-/Wasserspeicherebene, Substrat und extensiver Begrünung zu erfolgen.

Dachabdichtung, Begrünung, Entwässerung, Wasserrückhalt und Wartungswege dürfen durch die Montage nicht beschädigt oder beeinträchtigt werden.

Anfallende Abfälle und Verpackungen sind fachgerecht zu entsorgen. Die Kosten sind einzukalkulieren.

Abrechnung je montiertem PV-Modul auf bauseitiger Gründach-Unterkonstruktion.
Menge: 308,000 St
DIN276-1_08: 442

**3.40 Gleichstromverkabelung Module-Wechselrichter**
Gleichstromverkabelung Module-Wechselrichter

Inklusive. aller Montageteile, Steckverbinder und aller Nebenarbeiten liefern und montieren:

Alle Gleichstromkabel müssen so verlegt werden, dass sie keiner direkten Sonneneinstrahlung ausgesetzt sind.

Der benötigte Kabelquerschnitt richtet sich nach der Anlagenauslegung. Es muss ein max.
Leitungsverlust von 1,0% unter STC gewährleistet sein. Mindestquerschnitt: 4 mm² Kupfer.
Die Verlustberechnung muss vor Montage dem AG in nachprüfbarer Form zur Verfügung
gestellt werden (z.B. Excel - Tabelle).

Auf induktionsarme Verlegung der Strangverkabelung ist zu achten.

Technische Spezifikationen:
Cu-Litze verzinnt, doppelt isoliert,
Beständigkeit: sehr gute Witterungs- und UV-Beständigkeit,
für Einsatz im Freien,
hydrolyse- und mikrobenbeständig, adhäsionsarm,
abriebfest
Halogenfreiheit: nach DIN VDE 0482 Teil 267 / EN 50267-2-1 / IEC 60754-1 (entspricht
DIN VDE 0472 Teil 815)
Flammwidrigkeit: nach DIN EN 60332-1-2
Schutzklasse: doppelt isoliert, Schutzklasse II
Temperaturbereich: fest verlegt - 40°C bis + 90°C
max. 120°C am Leiter
Nennspannung: 0,6/1 kV, bis max. 1800 V Gleichspannung
Strombelastbarkeit: 70 A bei freier, einzelner Verlegung und 60°C Umgebungstemp.
Mindestbiegeradius: ca. 8x Leitungsdurchmesser für flexiblen Einsatz, ca. 4xLeitungsdurchmesser für feste Verlegung
Typ: PV1-F (TÜV Bauart geprüft nach 2 PfG 1169/08.2007)

Leiteraufbau feindrähtig nach VDE 0295, Klasse 5 / DIN EN IEC 60228 Cl.5

Verlegung außerhalb des Montagesystems in Kabelschutzrohren aus korrosionsgeschütztem und UV-beständigem Material mit Anschluss an den Potentialausgleich.

Dachdurchdringungen sind nicht  zugelassen. Die Befestigung der Verkabelung erfolgt an der UK der PV Anlage.

Inklusive aller Klemm- und Befestigungsmaterialien sowie aller notwendigen Kleinteile

Entsorgung anfallender Abfälle bzw. Verwertung anfallende Wertstoffe (z.B.
Verpackungen) gemäß Kreislaufwirtschafts- und Abfallgesetz. Die Kosten sind
einzukalkulieren.
Menge: 1400,000 m
DIN276-1_08: 442

**3.50 Potentialausgleich/Erdung**
Potentialausgleich/Erdung

Inklusive aller Montageteile und aller Nebenarbeiten liefern und montieren:

Einbindung des PV-Gestells und der Wechselrichter an den Potentialausgleich durchgängige leitende Verbindung der PV-Montagegestelle untereinander

Kabel in UV-beständiger Ausführung bzw. Verlegung in Kabelschutzrohren aus
korrosionsgeschütztem und UV-beständigem Material
für den Potentialausgleich des Montagesystems, der Wechselrichter, der Kabelkanäle, der Überspannungsableiter, der Datenfernübertagung inklusive aller Klemm- und Befestigungsmaterialien

Erdungsleiter muss parallel und in möglichst engem Kontakt mit den DC- und AC-Kabel verlegt werden

inklusive Kennzeichung/Beschriftung der PA- Leiter

Mindestquerschnitt 16 mm² Cu oder Äquivalent in Al/Edelstahl

Anschluss an PAS
Menge: 760,000 m
DIN276-1_08: 442

**3.60 DC Überspannungsschutz Typ 1/2**
*** Pauschalposition
DC Überspannungsschutz Typ 1/2

Liefern, montieren, anschließen, prüfen und dokumentieren von DC-seitigen Überspannungsschutzeinrichtungen Typ 1/2 für die PV-Anlage.

Ausführung gemäß abgestimmtem Blitz- und Überspannungsschutzkonzept, äußerer Blitzschutzanlage, Blitzschutzklasse III, VDE-Vorgaben, Herstellerangaben der Wechselrichter sowie TAB des zuständigen Netzbetreibers.

Einbau im Bereich der Wechselrichter bzw. in geeigneten Generatoranschluss-/SPD-Gehäusen auf dem Dach. Einschließlich Gehäuse, Ableiter, Anschlussklemmen, Sicherungen soweit erforderlich, Potentialausgleichsanschluss, Beschriftung, Funktionsprüfung und Dokumentation.

Die Ausführung hat entsprechend VDE-Vorgaben, Blitzschutzkonzept, VDE-AR-N 4105, TAB des Netzbetreibers sowie den anerkannten Regeln der Technik zu erfolgen.
Menge: 1,000 psch

**3.70 Inbetriebnahme**
EEG konforme Inbetriebnahme inklusive Dokumentation für den Netzbetreiber, digitale Kopie für AG

Inbetriebnahme der kompletten Solaranlage, Datenfernüberwachung sowie Fernwirktechnik des zuständigen Netzbetreibers Mitnetz, inklusive Fertigung eines Inbetriebnahmeprotokolls.
Menge: 1,000 St
DIN276-1_08: 442

### Titel 4 PV-Anlage wechselstromseitig

**4.10 Netzeinspeisewechselrichter 50 kVA**
Netzeinspeisewechselrichter 50 kVA

gemäß Auslegung des Anbieters 50 kVA
Inkl. aller Montageteile und aller Nebenarbeiten liefern und montieren:
Die Montage erfolgt an der Wand/Gestell
Trafoloser Wechselrichter
max. Wirkungsgrad / Euro-Eta: mind 98,2% / 97,8%
MPP-Bereich ca  260 - 800 Vdc
Anzahl DC-Eingänge / Anzahl MPP-Tracker min. 4 / 2
maximale Eingangsspannung 1000 V
maximaler Eingangsstrom 20 A / Strang
Ausgangsseite Nennspannung 3/N/PE, AC, 230V / 400V
Netzfrequenz 50 Hz, dreiphasige Einspeisung,
automatische Netzsynchronisation einschließlich
Parallelbetrieb mehrerer Wechselrichter

integrierter elektronischer DC-Freischalter
inkl. eingangsseitige Freischaltstelle /
DC disconnect switch
Garantie: mindestens 5 Jahre
Schutzart IP 65
CE-Kennzeichnung, IEC 61727, VDE-AR-N 4105

programmierbarer potentialfreier Kontakt für eine Sammelstörmeldung
Der potentialfreie Kontakt ist in einer Klemmdose bis in die RLT Zentrale zu führen.
Die Beschaltung des potentialfreien Kontaktes erfolgt durch das Gewerk MSR auf den nächstgelegenen ISP.
Web-IP Zugriff lokal oder über Internet.

Einhaltung der Bestimmungen der VDE-AR-N 4105
Wirkleistungsreduzierung bei Überfrequenz (ab 50,2 Hz mit Kennlinie)
Blindleistungsbereitstellung (cosphi von 0,80 untererregt bis 0,80 übererregt )

Einhaltung der Bestimmungen der nach neuestem EEG Einspeisemanagement ( Möglichkeit zur ferngesteuerten Begrenzung der Einspeiseleistung durch den Verteilnetzbetreiber)

Entsorgung anfallender Abfälle bzw. Verwertung anfallende Wertstoffe (z.B. Verpackungen) gemäß Kreislaufwirtschafts- und Abfallgesetz. Die Kosten sind einzukalkulieren.

Der Standort der bauseitigen Daten- Netzwerkdose wird wettergschützt an bauseitig dem Gestell
Der Anschluss mit einem 10 m  Patchkabel an die bauseitige Netzwerkdose ist in die Position einzukalkulieren.
Menge: 3,000 St
DIN276-1_08: 442

**4.20 Wechselrichtersammler**
Wechselrichtersammler

Liefern, montieren, anschließen und in Betrieb nehmen eines Wechselrichtersammlers zur AC-seitigen Zusammenführung von 3 Stück PV-Wechselrichtern mit je ca. 50 kW AC-Leistung.

Ausführung als Wandverteiler geeignet für eine Gesamtleistung von ca. 164 kW, 3/N/PE AC 400/230 V, 50 Hz, mit Sammelschienensystem mindestens 250 A, Hauptschalter/Lasttrennschalter, Abgangs- bzw. Einspeiseschutz je Wechselrichter, Überspannungsschutz Typ 2 AC,
Absicherung der 3 Wechselrichterkabel NH00 80A und des Einspeisekabels NH01 250A, Reihenklemmen, PE-/N-Schiene, Beschriftung und erforderlichem Kleinmaterial.

Einzukalkulieren sind Anschluss der Wechselrichterleitungen, Anschluss der Hauptleitung zur Niederspannungshauptverteilung, Verdrahtung, Kennzeichnung, Prüfung, Messung und Dokumentation. Ausführung nach Herstellervorgaben der Wechselrichter, TAB des Netzbetreibers und den anerkannten Regeln der Technik.
Menge: 1,000 St

**4.30 Wechselrichtergestell 50 kVA inkl Ballastierung und Dach**
Wechelrichtergestell

Zweiseitige aufgeständerte Gestell mit Schutzdach und einem Fußabdruck von 1800x1500mm für wandmontierten Komponenten passend zu den ausgelegten Wechselrichtern 3x50 kVA und 1x Wechselrichtersammler.

Um Beschädigungen an der Dachhaut zu vermeiden, sind die  Auflagen des Gestelles ist mit einer Bautenschutzmatte zu versehen.

Typenprüfung / Typenstatik für Windlasten nach Eurocode 1:
EN 1991-1-4 für Gebäudehöhe, Windzone II und Geländekategorie III, für
Schneelasten bis Schneelastzone II

Entsorgung anfallender Abfälle bzw. Verwertung anfallende Wertstoffe (z.B. Verpackungen) gemäß Kreislaufwirtschafts- und Abfallgesetz. Die Kosten sind einzukalkulieren.
Menge: 1,000 St
DIN276-1_08: 442

**4.40 Anschluss**
*** Pauschalposition
Anschluss bauseitiges Kabel
von NSHV an Wechselrichtersammler
Anschluss an bauseitig verlegter Leitung bis
1x NYCWY 4x185/ 95 mm²

inkl. aller Montageteile und aller Nebenarbeiten liefern und montieren:

Der vom AN Elektro verlegte Kabelquerschnitt richtet sich nach der Werkplanung des AN Photovoltaik und dessen  Anlagenauslegung (Wechselrichter).
.
zusätzlicher Anschluss an den  Potentialausgleich bis 1x25 mm²

inklusive aller Klemm- und Befestigungsmaterialien  sowie aller notwendigen Kleinteile
Menge: 1,000 psch
DIN276-1_08: 442

**4.50 Wechselstromverkabelung Wechselrichtersammler**
Wechselstromverkabelung Wechselrichtersammler

Liefern, verlegen, anschließen und prüfen der Wechselstromverkabelung von den PV-Wechselrichtern zum Wechselrichtersammler.

Ausführung als geeignete 5-adrige AC-Leitung für dreiphasige Wechselrichter, Bemessung entsprechend Wechselrichterleistung, Leitungslänge, Verlegeart, Umgebungstemperatur, Spannungsfall und Kurzschlussstrom. Vorgesehen für Wechselrichterleistungen bis ca. 50 kW je Wechselrichter, 3/N/PE, 400/230 V, 50 Hz., NYY 5x35mm²
Menge: 30,000 m

**4.60 Beschilderung / Kennzeichnung AC-Kabel und Kommunikationskabel**
*** Pauschalposition
Beschilderung / Kennzeichnung AC-Kabel und Kommunikationskabel

Inkl. aller Montageteile und aller Nebenarbeiten liefern und montieren:

Kennzeichnung aller AC-Kabel an beiden Enden mit wetterfester, beständiger Beschriftung nach DIN VDE 0100-712: "Wechselrichter Nr."

Kennzeichnung aller Kommunikations-Kabel an beiden Enden mit wetterfester, beständiger Beschriftung nach DIN VDE 0100: "Wechselrichter Nr."

Kennzeichnung am Hausanschlusskasten und der Gebäudehauptverteilung mit dem Hinweisschild "PV-Anlage" gemäß der Broschüre "Brandschutzgerechte Planung, Errichtung und Instandhaltung von PV-Anlagen"
Menge: 1,000 psch
DIN276-1_08: 442

**4.70 Weitspannkabelrinne 200 mm**
Weitspannkabelrinne 110 mm x 200 mm, mit einem Trennsteg,
zur Überbrückung von Stützabständen bis 6 Meter,
zur Verstärkung eingearbeitete Sicken alle 300 mm,
durchgängig gelochter und abgekanteter Seitenholm
zur Verstärkung und als Kabelschutz.
Werkstoff: feuerverzinkt ZN500
Menge: 240,000 m

**4.80 Deckel**
Deckel 200 mm mit Drehriegeln, für Weitspannkabelrinne
und Weitspannkabelleiter mit der Seitenhöhe 110
wie zuletzt beschrieben.
Menge: 240,000 m

**4.90 PV-Notabschaltung/ Wechselrichter-Fernabschaltung**
*** Pauschalposition
Einrichtung einer Feuerwehr-/Notabschaltfunktion für die PV-Anlage nach Vorgabe Brandschutzkonzept, Feuerwehr und Netzbetreiber.

Die Abschaltung hat die Wechselrichter steuerungstechnisch so außer Betrieb zu setzen, dass keine Einspeisung mehr erfolgt. Die konkrete Schaltungsart ist im Rahmen der Werkplanung mit Brandschutzplanung, Feuerwehr, Elektro/MSR und Bauleitung abzustimmen.

Einschließlich Schalter/Taster, Beschriftung, Verkabelung zur Hausalarmanlage bzw. Brandmeldezentrale, Anschluss, Funktionsprüfung und Dokumentation.
Kabellänge ca. 45 m
Menge: 1,000 psch
DIN276-1_08: 442

**4.100 Ausleger**
Wand- und Stielausleger, Ausführung mittelschwer, mit angeschweißter Kopfplatte, zur Befestigung an U-Hängestiel-Systemen oder direkt an Wände und Konstruktionen
Werkstoff:  Feuerverzinkt ZN 500
Abmessung: 210 x 60 mm
Tragfähigkeit: 3 kN
Menge: 48,000 St

**4.110 Datamanager**
Datamanager

Inkl. alle Montageteile und Nebenarbeit: Liefern, montieren, verdrahten, anschließen und parametrieren, Einbindung der Wechselrichter und Zähler, Einrichtung der Kommunikation, Umsetzung der Netzbetreiber-Vorgaben, Funktionsprüfung, Dokumentation der IP-Adressen/Schnittstellen sowie Einweisung des Betreibers.
Menge: 1,000 St

**4.120 Hutschienen-Netzteil für Datamanager**
Hutschienen-Netzteil für Datamanager

Inkl. alle Montageteile und Nebenarbeiten liefern, montieren, anschließen und in Betrieb nehmen: eines Hutschienen-Netzteils zur Spannungsversorgung des PV-Datenmanagers

Ausführung als industrielles Schaltnetzteil für Montage auf Tragschiene, Eingang 230 V AC, Ausgang 24 V DC, Ausgangsstrom mindestens 1 A, kurzschluss- und überlastfest, geeignet für Dauerbetrieb im Verteilerschrank. Versorgung des Datenmanagers einschließlich Anschlussleitung, Absicherung, Beschriftung, Funktionsprüfung und Dokumentation.
Menge: 1,000 St

**4.130 Rundsteuerempfänger**
Rundsteuerempfänger

Inkl. aller Montageteile und aller Nebenarbeiten in Abstimmung mit dem Netzbetreiber
montieren und Rundsteuerempfänger Inbetriebnahme:

Inkl. Datenverbindung zu Wechselrichtern, notwendiger externer Stromversorgung und
externe Antenne
Beantragung und Bestellung, Dokumentation
Entsorgung anfallender Abfälle bzw. Verwertung anfallende Wertstoffe (z.B.
Verpackungen) gemäß Kreislaufwirtschafts- und Abfallgesetz. Die Kosten sind einzukalkulieren.
Menge: 1,000 St
DIN276-1_08: 442
